# Soalho flutuante de tábuas de madeira maciça de faia, de 22 mm, ensambladas com cola e colocadas a mata-juntas sobre lâmina de espuma de polietileno de alta densidade de 3 mm de espessura

- Propriedade do ficheiro: CYPE INGENIEROS, S.A.
- Formato: FIEBDC-3/2002
- Moeda: EUR
- Custos indirectos: 3.00 %
- IVA: 23.00 %

**RSM021** m² Soalho flutuante de tábuas de madeira maciça de faia, de 22 mm, ensambladas com cola e colocadas a mata-juntas sobre lâmina de espuma de polietileno de alta densidade de 3 mm de espessura.
Fornecimento e colocação de soalho flutuante formado por tábuas com ligação macho-fêmea de madeira maciça de faia, de 22 mm de espessura, envernizado em fábrica com duas demãos de verniz de secagem ultravioleta e duas demãos de acabamento de verniz de poliuretano, à base de isocianato, acabamento semi-mate, colocadas a mata-juntas sobre lâmina de espuma de polietileno de alta densidade de 3 mm de espessura e coladas entre si com cola tipo D3 (anti-humidade). Inclusive p/p de juntas, molduras de cobre-juntas, cola e acessórios de montagem para o soalho.
Inclui: Colocação da base de polietileno. Colocação e recorte da primeira fiada numa esquina da divisão. Colocação e recorte das seguintes fiadas. União das pranchas através de colagem. Limpeza de restos de cola que possam transbordar pelas juntas. Colocação e recorte da última fiada.
Critério de medição de projecto: Superfície útil, medida segundo documentação gráfica de Projecto. Não foi incrementada a medição por perdas, uma vez que na composição se considerou 5% a mais.
Critério de medição de obra: Medir-se-á a superfície realmente executada segundo especificações de Projecto.

| Código | Un | Descrição | Rendimento | Preço | Importância |
|---|---|---|---|---|---|
| mt16pnc020a | m² | Lâmina de espuma de polietileno de alta densidade de 3 mm de espessura; proporcionando uma redução do nível global de pressão sonora a sons de percussão de 16 dB. (material) | 1.100 | 0.45 | 0.50 |
| mt16aaa030 | m | Fita autocolante para vedação de juntas. (material) | 0.440 | 0.30 | 0.13 |
| mt18mta020gb | m² | Soalho flutuante em pranchas de madeira maciça de faia, de 22 mm de espessura, envernizado em fábrica com duas demãos de verniz de secagem ultravioleta e duas demãos de acabamento de verniz de poliuretano, à base de isocianato, acabamento semi-mate, segundo EN 13810-1 e EN 14342. Inclusive p/p de molduras de guarnição e acessórios de montagem. (material) | 1.020 | 58.12 | 59.28 |
| mt18mva070 | l | Cola tipo D3 (anti-humidade). (material) | 0.050 | 1.59 | 0.08 |
| mo025 | h | Oficial de 1ª instalador de pavimentos de madeira. (mão de obra) | 0.354 | 17.19 | 6.09 |
| mo063 | h | Ajudante de instalador de pavimentos de madeira. (mão de obra) | 0.354 | 16.81 | 5.95 |
| % | % | Custos directos complementares | 2 % | 72.03 | 1.44 |
|  |  | Custos directos |  |  | 73.47 |
